# HEGLER PLASTIK GMBH - Heglerstraße 8 - D-97714 Oerlenbach GaebWriter V
Leistungsbeschreibung (GAEB 90, DA81)
Projektbezeichnung: HEGLER PLASTIK GMBH - Heglerstraße 8 - D-97714 Oerlenbach  GaebWriter V
Währung: EUR

## Tel. +49 (0) 9725 66-0 Fax +49 (0) 97
Datum: 20.12.05

### 1 Kabelschutzrohr aus PE-HD HEKAPLUS mit erhöhter Druckfestigkeit

*Hinweis*
Die folgenden Ausschreibungspositionen sind
entsprechend den baulichen Anforderungen mit weiteren
Leistungsbeschreibungen zu ergänzen
(z. B. Grabenbau, Wasserhaltung, Verbauanlagen usw.)

Der vorgeschlagene Eingabeparameter (z. B. Nennweite)
ist am Platzhalter in den Positionstext einzugeben.
Die Auswahlparameter sind zu löschen.
Sonderteile auf Anfrage.

HEGLER PLASTIK GMBH
Tel.: 09725/66-0
Fax:  09725/66-115
E-mail: vertrieb@hegler.de
Internet: www.hegler.de

**1.10 Kabelschutzrohr HEKAPLUS-S**
Kabelschutzrohr in Stangen aus PE-HD mit profilierter
Wandung und glatter Rohrinnenfläche nach DIN 16961 und
nach DIN EN 61386-24,
Erhöhte Druckfestigkeit >= 750 N,
Ringsteifigkeit nach DIN EN ISO 9969 mit
S >= 10,0 kN/m² (SN 10).
Systemdichtheit der Verbindung bis 0,5 bar
bei Außen- und Innendruck in Anlehnung an die
DIN EN ISO 13259
mit HEKAPLUS Spezialdichtringen,
in Rohrlängen von 6 m einschl. Verbindungsmuffe und
Dichtringen liefern,
auf ein 10 cm starkes Sandauflager 0/4 mm
verlegen und mit Sand 0/4 mm nach Hegler
Verlegeanleitung und KRV-Merkblatt A 535
nach statischen Erfordernissen auf ganzer
Rohrgrabenbreite überdecken und lagenweise verdichten.
Verbindungsmuffe und Dichtring werden gesondert
angegeben. Passlängen sind entsprechend
Herstellervorschrift zuzuschneiden.
Nennweite: DN .....

System: HEKAPLUS - HEGLER PLASTIK GMBH
oder gleichwertig

Auswahl-Nennweiten:
DN 110
DN 160
Einheit: m

**1.11 Kabelschutzrohr HEKAPLUS-R**
Kabelschutzrohr in Ringware aus PE-HD mit profilierter
Wandung und glatter Rohrinnenfläche nach DIN 16961 und
nach DIN EN 61386-24,
Erhöhte Druckfestigkeit >= 750 N,
Ringsteifigkeit nach DIN EN ISO 9969 mit
S >= 10,0 kN/m² (SN 10).
Systemdichtheit der Verbindung bis 0,5 bar
bei Außen- und Innendruck in Anlehnung an die
DIN EN ISO 13259
mit HEKAPLUS Spezialdichtringen,
in Rohrlängen von 6 m einschl. Verbindungsmuffe und
Dichtringen liefern,
auf ein 10 cm starkes Sandauflager 0/4 mm
verlegen und mit Sand 0/4 mm nach Hegler
Verlegeanleitung und KRV-Merkblatt A 535
nach statischen Erfordernissen auf ganzer
Rohrgrabenbreite überdecken und lagenweise verdichten.
Verbindungsmuffe und Dichtring werden gesondert
angegeben. Passlängen sind entsprechend
Herstellervorschrift zuzuschneiden.
Nennweite: DN .....

System: HEKAPLUS - HEGLER PLASTIK GMBH
oder gleichwertig

Auswahl-Nennweiten:
DN 75
DN 110
DN 160
Einheit: m

**1.12 Verbindungsmuffe ohne Arretierung**
Verbindungsmuffe ohne Arretierungsnocken
für Kabelschutzrohr mit Dichtringmontage
liefern und einbauen.
Nennweite: DN .....

System: HEKAPLUS - HEGLER PLASTIK GMBH
oder gleichwertig

Auswahl-Nennweiten:
DN 75
DN 110
DN 160
Einheit: St

**1.13 Profildichtring**
Spezial-Profildichtring für Kabelschutzrohr liefern
und
einbauen.
Nennweite: DN ....

System: HEKAPLUS - HEGLER PLASTIK GMBH
oder gleichwertig

Auswahl-Nennweiten:
DN 75
DN 110
DN 160
Einheit: St

**1.14 Schachtanschlussstück**
Schachtanschlussstück für Kabelschutzrohr liefern und
einbauen.
Nennweite: DN ....

System: HEKAPLUS - HEGLER PLASTIK GMBH
oder gleichwertig

Auswahl-Nennweiten:
DN 75
DN 110
DN 160
Einheit: St

**1.15 Bogen flexibel**
Flexiblen Bogen für Kabelschutzrohr liefern und
einbauen.
Nennweite: DN ....

System: HEKAPLUS-S - HEGLER PLASTIK GMBH
oder gleichwertig

Auswahl-Nennweiten:
DN 75
DN 110
DN 160
Einheit: St

**1.16 Endverschluss**
Endverschluss für die provisorische Abdichtung der
Kabelschutzrohre liefern und einbauen.
Nennweite: DN ....

System: HEKAPLUS - HEGLER PLASTIK GMBH
oder gleichwertig

Auswahl-Nennweiten:
DN 75
DN 110
DN 160
Einheit: St

**1.17 Abstandhalter, einseitig**
Abstandhalter, einseitig
für .... (2/4/6/8)-zügige Kabelrohrlagen
liefern und einbauen.
Nennweite: DN ....

System: HEKAPLUS - HEGLER PLASTIK GMBH
oder gleichwertig

Auswahl-Nennweiten:
DN 110
DN 160
Einheit: St

**1.18 Abstandhalter, beidseitig**
Abstandhalter, beidseitig
für .... (2/4/6/8)-zügige Kabelrohrlagen
liefern und einbauen.
Nennweite: DN ....

System: HEKAPLUS - HEGLER PLASTIK GMBH
oder gleichwertig

Auswahl-Nennweiten:
DN 110
DN 160
Einheit: St
